# Soalho base de painel estrutural de madeira, Superpan Tech P5 "FINSA", de 15 mm de espessura, para laje de cobertura inclinada, colocado com fixações mecânicas

- Propriedade do ficheiro: CYPE INGENIEROS, S.A.
- Formato: FIEBDC-3/2002
- Moeda: EUR
- Custos indirectos: 3.00 %
- IVA: 23.00 %

## E Estruturas

### EM Madeira

#### EMT Soalhos

**EMT011** m² Soalho base de painel estrutural de madeira, Superpan Tech P5 "FINSA", de 15 mm de espessura, para laje de cobertura inclinada, colocado com fixações mecânicas.
Soalho base de painel estrutural de madeira para uso em ambiente húmido, Superpan Tech P5 "FINSA", de 2500x1250 mm e 15 mm de espessura, para laje de cobertura inclinada, fixado com cravos de aço galvanizado. Inclusive cortes e reforço de cantos com parafusos.
Inclui: Marcação da disposição das peças. Cravagem das peças ao suporte base.
Critério de medição de projecto: Superfície medida segundo documentação gráfica de Projecto.
Critério de medição de obra: Medir-se-á a superfície realmente executada segundo especificações de Projecto.

| Código | Un | Descrição | Rendimento | Preço | Importância |
|---|---|---|---|---|---|
| mt08eff040gf | m² | Painel estrutural de madeira para uso em ambiente húmido, Superpan Tech P5 "FINSA", de 2500x1250 mm e 15 mm de espessura, segundo NP EN 312. (material) | 1.050 | 7.01 | 7.36 |
| mt50spa101 | kg | Pregos de aço. (material) | 0.150 | 1.30 | 0.20 |
| op00cla010 |  | Pregadora pneumática. | 1.000 | 0.00 | 0.00 |
| op00cep010 |  | Plainas. | 1.000 | 0.00 | 0.00 |
| op00cor050 |  | Cortadora manual de madeira, de disco. | 1.000 | 0.00 | 0.00 |
| mo048 | h | Oficial de 1ª montador de estruturas de madeira. (mão de obra) | 0.173 | 19.31 | 3.34 |
| mo095 | h | Ajudante de montador de estruturas de madeira. (mão de obra) | 0.086 | 18.78 | 1.62 |
| % | % | Custos directos complementares | 2 % | 12.52 | 0.25 |
|  |  | Custos directos |  |  | 12.77 |
