# Revestimento mural com painel de madeira

- Propriedade do ficheiro: CYPE Ingenieros S.A.
- Formato: FIEBDC-3/2016
- Programa: Gerador de preços para construção civil. CYPE Ingenieros, S.A.
- Data: 22/10/2024
- Moeda: EUR
- Custos indirectos: 3 %
- IVA: 23 %

## R Revestimentos

### RD Decorativos

#### RDM De madeira

**RDM010** m² Revestimento mural com painel de madeira.
Revestimento mural com painel de fibras de madeira e resinas sintéticas de densidade média (MDF), sem recobrimento, colorado em masa com pigmentos em base aquosa, Fibracolour EZ "FINSA", de 19 mm de espessura. Colocação em obra: com cola.
Inclui: Limpeza e preparação da superfície suporte. Marcação. Corte e preparação do revestimento. Aplicação da cola. Colocação e fixação do revestimento. Resolução de encontros e pontos singulares.
Critério de medição de projecto: Superfície medida segundo documentação gráfica de Projecto, descontando as aberturas de superfície maior de 2 m².
Critério de medição de obra: Medir-se-á a superfície realmente executada segundo especificações de Projecto, descontando as aberturas de superfície maior de 2 m².

| Código | Un | Descrição | Rendimento | Preço | Importância |
|---|---|---|---|---|---|
| mt29tma140 | kg | Adesivo de borracha sintética, de aplicação em duas faces, para revestimentos decorativos de madeira. (material) | 0.1 | 4.1 | 0.410 |
| mt29tmf027a | m² | Painel de fibras de madeira e resinas sintéticas de densidade média (MDF), sem recobrimento, colorado em masa com pigmentos em base aquosa, Fibracolour EZ "FINSA", de 19 mm de espessura. (material) | 1.05 | 23.4 | 24.570 |
| mo017 | h | Oficial de 1ª carpinteiro. (mão de obra) | 0.3 | 23.03 | 6.909 |
| mo058 | h | Ajudante de carpinteiro. (mão de obra) | 0.3 | 22.27 | 6.681 |
| % | % | Custos directos complementares | 2 % | 38.570 | 0.771 |
|  |  | Custos directos |  |  | 39.341 |

Resíduos:
- colocação: mt29tmf027a; factor de resíduo 0.0063

## Recursos

**mt29tma140** kg Adesivo de borracha sintética, de aplicação em duas faces, para revestimentos decorativos de madeira
Dados técnicos: Custo energético 89.324 MJ; Emissão de CO2 3.894 kg
Resíduos:
- embalagem: re170203 Plástico. (componente de resíduo); rendimento 0.005 kg; Código LER 17 02 03; Massa do elemento 1 kg; Volume 0.001667 m3

**mt29tmf027a** m² Painel de fibras de madeira e resinas sintéticas de densidade média (MDF)
Dados técnicos: Custo energético 466.290 MJ; Emissão de CO2 6.069 kg; Código LER 17 02 01; Massa do elemento 14.06 kg; Volume 0.012782 m3
Resíduos:
- embalagem: re170203 Plástico; rendimento 0.034 kg
