# Montagem e desmontagem numa face do muro

- Propriedade do ficheiro: CYPE INGENIEROS, S.A.
- Formato: FIEBDC-3/2002
- Moeda: EUR
- Custos indirectos: 3.00 %
- IVA: 23.00 %

## E Estruturas

### EH Betão armado

#### EHM Muros

**EHM011** m² Montagem e desmontagem numa face do muro, de sistema de cofragem nas duas faces com acabamento para revestir, realizado com painéis metálicos modulares, amortizáveis em 150 utilizações, para formação de muro de betão armado, de até 3 m de altura e superfície plana, para contenção de terras. Inclusive negativos para passagem dos tensores, elementos de sustentação, fixação e escoramento necessários para a sua estabilidade; e líquido descofrante para evitar a aderência do betão à cofragem.
Montagem e desmontagem numa face do muro, de sistema de cofragem nas duas faces com acabamento para revestir, realizado com painéis metálicos modulares, amortizáveis em 150 utilizações, para formação de muro de betão armado, de até 3 m de altura e superfície plana, para contenção de terras. Inclusive negativos para passagem dos tensores, elementos de sustentação, fixação e escoramento necessários para a sua estabilidade; e líquido descofrante para evitar a aderência do betão à cofragem.
Inclui: Limpeza e preparação do plano de apoio. Colocação de negativos para passagem dos tensores. Montagem do sistema de cofragem. Colocação de elementos de sustentação, fixação e escoramento. Aprumo e nivelamento da cofragem. Desmontagem do sistema de cofragem. Limpeza e armazenamento da cofragem.
Critério de medição de projecto: Superfície de cofragem em contacto com o betão, medida segundo documentação gráfica de Projecto, sem deduzir aberturas menores que 1 m².
Critério de medição de obra: Medir-se-á a superfície de cofragem em contacto com o betão realmente executada segundo especificações de Projecto, sem deduzir aberturas menores que 1 m².

| Código | Un | Descrição | Rendimento | Preço | Importância |
|---|---|---|---|---|---|
| mt08eme070a | m² | Painéis metálicos modulares, para cofragem de muros de betão de até 3 m de altura. (material) | 0.007 | 200.00 | 1.40 |
| mt08eme075j | Ud | Estrutura suporte de sistema de cofragem vertical, para muros de betão a duas faces, de até 3 m de altura, formada por escoras metálicas para estabilização e aprumo da superfície cofrante. (material) | 0.007 | 275.00 | 1.93 |
| mt08dba010b | l | Agente desmoldante, à base de óleos especiais, emulsionante em água para cofragens metálicas, fenólicas ou de madeira. (material) | 0.030 | 1.98 | 0.06 |
| mt08var204 | Ud | Negativos de PVC para passagem dos tensores da cofragem, de vários diâmetros e comprimentos. (material) | 0.400 | 0.93 | 0.37 |
| mo044 | h | Oficial de 1ª cofrador. (mão de obra) | 0.304 | 19.31 | 5.87 |
| mo091 | h | Ajudante de cofrador. (mão de obra) | 0.332 | 18.78 | 6.23 |
| % | % | Custos directos complementares | 2 % | 15.86 | 0.32 |
|  |  | Custos directos |  |  | 16.18 |
