# Revestimento mural com painel de madeira

- Propriedade do ficheiro: CYPE INGENIEROS, S.A.
- Formato: FIEBDC-3/2002
- Moeda: EUR
- Custos indirectos: 3.00 %
- IVA: 23.00 %

## R Revestimentos

### RD Decorativos

#### RDM De madeira

**RDM010** m² Revestimento mural com painel de madeira.
Revestimento mural com painel de fibras de madeira e resinas sintéticas de densidade média (MDF), sem recobrimento, colorado em masa com pigmentos em base aquosa, Fibracolour EZ "FINSA", de 19 mm de espessura. Colocação em obra: com cola.
Inclui: Limpeza e preparação da superfície suporte. Marcação. Corte e preparação do revestimento. Aplicação da cola. Colocação e fixação do revestimento. Resolução de encontros e pontos singulares.
Critério de medição de projecto: Superfície medida segundo documentação gráfica de Projecto, descontando as aberturas de superfície maior de 2 m².
Critério de medição de obra: Medir-se-á a superfície realmente executada segundo especificações de Projecto, descontando as aberturas de superfície maior de 2 m².

| Código | Un | Descrição | Rendimento | Preço | Importância |
|---|---|---|---|---|---|
| mt29tma140 | kg | Adesivo de borracha sintética, de aplicação em duas faces, para revestimentos decorativos de madeira. (material) | 0.100 | 4.10 | 0.41 |
| mt29tmf027a | m² | Painel de fibras de madeira e resinas sintéticas de densidade média (MDF), sem recobrimento, colorado em masa com pigmentos em base aquosa, Fibracolour EZ "FINSA", de 19 mm de espessura. (material) | 1.050 | 23.40 | 24.57 |
| op00cla010 |  | Pregadora pneumática. | 1.000 | 0.00 | 0.00 |
| op00cep010 |  | Plainas. | 1.000 | 0.00 | 0.00 |
| mo017 | h | Oficial de 1ª carpinteiro. (mão de obra) | 0.355 | 23.03 | 8.18 |
| mo058 | h | Ajudante de carpinteiro. (mão de obra) | 0.355 | 22.27 | 7.91 |
| % | % | Custos directos complementares | 2 % | 41.07 | 0.82 |
|  |  | Custos directos |  |  | 41.89 |
