# Soalho flutuante "FINSA"

- Propriedade do ficheiro: CYPE INGENIEROS, S.A.
- Formato: FIEBDC-3/2002
- Moeda: EUR
- Custos indirectos: 3.00 %
- IVA: 23.00 %

**RSM021** m² Soalho flutuante "FINSA", de tábuas de madeira maciça de pinheiro-bravo (Pinus pinaster), de 2500x90x17 mm, ensambladas com cola e colocadas a mata-juntas sobre lâmina de espuma de polietileno de alta densidade de 3 mm de espessura.
Soalho flutuante "FINSA", formado por tábuas com ligação macho-fêmea de madeira maciça de pinheiro-bravo (Pinus pinaster), de 2500x90x17 mm de espessura, escovada em fábrica e sem recobrimento, acabamento natural, colocadas a mata-juntas sobre lâmina de espuma de polietileno de alta densidade de 3 mm de espessura e coladas entre si com cola tipo D3 (anti-humidade). Inclusive p/p de juntas, molduras de cobre-juntas, cola e acessórios de montagem para o soalho.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.100 | 0.47 | 0.52 |
| mt16aaa030 | m | Fita autocolante para vedação de juntas. (material) | 0.440 | 0.30 | 0.13 |
| mt18mtf010a | m² | Soalho flutuante "FINSA" em pranchas de madeira maciça de pinheiro-bravo (Pinus pinaster), 2500x90x17 mm, escovada em fábrica e sem recobrimento, acabamento natural, segundo EN 13810-1 e EN 14342. (material) | 1.020 | 8.56 | 8.73 |
| mt18mva070 | l | Cola tipo D3 (anti-humidade). (material) | 0.050 | 1.59 | 0.08 |
| mo025 | h | Oficial de 1ª instalador de pavimentos de madeira. (mão de obra) | 0.419 | 18.48 | 7.74 |
| mo063 | h | Ajudante de instalador de pavimentos de madeira. (mão de obra) | 0.419 | 17.97 | 7.53 |
| % | % | Custos directos complementares | 2 % | 24.73 | 0.49 |
|  |  | Custos directos |  |  | 25.22 |
