# Pavimento deck de madeira

- Propriedade do ficheiro: CYPE INGENIEROS, S.A.
- Formato: FIEBDC-3/2002
- Moeda: EUR
- Custos indirectos: 3.00 %
- IVA: 23.00 %

## M Pavimentos urbanos

### MP Pavimentos urbanos

#### MPM De madeira

**MPM010** m² Pavimento deck de madeira.
Pavimento deck formado por pranchas de madeira maciça de Freixo comum (Fraxinus angustifolia), termotratada, de 20x100x2400 mm, cor castanho, com classe de risco 2, segundo NP EN 335, fixadas através do sistema de fixação à vista, sobre ripas de madeira de pinheiro-bravo (Pinus pinaster), tratada em autoclave, com classe de risco 4 segundo NP EN 335 de 60x40 mm, separadas 50 cm entre si. Inclusive parafusos autoperfurantes de aço inoxidável para fixação das réguas às ripas.
Critérios considerados na determinação do preço da unidade de obra: O preço não inclui a base de betão.
Inclui: Implantação, nivelação e fixação das ripas. Colocação das tábuas da primeira fiada. Fixação das tábuas da primeira fiada sobre as ripas. Colocação e fixação das sucessivas fiadas. Lixagem.
Critério de medição de projecto: Superfície útil, medida segundo documentação gráfica de Projecto. Não foi incrementada a medição por perdas, uma vez que na composição se considerou 5% a mais.
Critério de medição de obra: Medir-se-á a superfície realmente executada segundo especificações de Projecto.

| Código | Un | Descrição | Rendimento | Preço | Importância |
|---|---|---|---|---|---|
| mt18mva015d | m | Ripa de 60x40 mm de secção, de madeira de pinheiro-bravo (Pinus pinaster), tratada em autoclave, com classe de risco 4, segundo NP EN 335, acabamento escovado, com humidade inferior a 20%. (material) | 2.100 | 2.61 | 5.48 |
| mt18mtf030poa | m² | Pranchas de madeira maciça de Freixo comum (Fraxinus angustifolia), termotratada, através da exposição da madeira a ciclos de temperatura de até 240°C e vapor de água, numa atmósfera livre de oxigénio e de pressão controlada, de 20x100x2400 mm, cor castanho, com classe de risco 2, segundo NP EN 335, para escovagem e aplicação de um tratamento protector e decorativo em obra. (material) | 1.050 | 61.86 | 64.95 |
| mt18mva095 | Ud | Parafuso autoperfurante de aço inoxidável, com cabeça escareada. (material) | 66.000 | 0.14 | 9.24 |
| mt18mva085a | Ud | Bucha expansiva metálica e tira-fundo, para fixação de elementos de madeira sobre suporte base de betão. (material) | 6.000 | 1.23 | 7.38 |
| op00tal010 |  | Berbequim. | 1.000 | 0.00 | 0.00 |
| op00ato010 |  | Aparafusadora. | 1.000 | 0.00 | 0.00 |
| op00cla010 |  | Pregadora pneumática. | 1.000 | 0.00 | 0.00 |
| op00cep010 |  | Plainas. | 1.000 | 0.00 | 0.00 |
| op00tro010 |  | Cortadora de disco para bancada. | 1.000 | 0.00 | 0.00 |
| mo025 | h | Oficial de 1ª instalador de pavimentos de madeira. (mão de obra) | 0.550 | 22.68 | 12.47 |
| mo063 | h | Ajudante de instalador de pavimentos de madeira. (mão de obra) | 0.550 | 22.13 | 12.17 |
| % | % | Custos directos complementares | 2 % | 111.69 | 2.23 |
|  |  | Custos directos |  |  | 113.92 |
