# Painel estrutural de madeira para laje, sobre estrutura de madeira

- Propriedade do ficheiro: CYPE INGENIEROS, S.A.
- Formato: FIEBDC-3/2002
- Moeda: EUR
- Custos indirectos: 3.00 %
- IVA: 23.00 %

## E Estruturas

### EM Madeira

#### EMT Painéis estruturais

**EMT010** m² Painel estrutural de madeira para laje, sobre estrutura de madeira.
Painel estrutural de partículas de madeira para uso em ambiente seco, tipo P4, segundo NP EN 312, Superpan Tech P4 TG-4 Gris I Anti-deslizante / Blanco Super "FINSA", de 2400x900 mm e 30 mm de espessura, com encaixe macho-fêmea nos quatro cantos, acabamento Gris I Anti-deslizante numa face e Blanco Super na outra face, fixado com parafusos de cabeça escareada, de aço com carbono, para laje, sobre estrutura de madeira.
Critérios considerados na determinação do preço da unidade de obra: O preço não inclui o pavimento.
Inclui: Marcação da disposição das peças. Fixação dos painéis ao suporte base.
Critério de medição de projecto: Superfície medida segundo documentação gráfica de Projecto.
Critério de medição de obra: Medir-se-á a superfície realmente executada segundo especificações de Projecto.

| Código | Un | Descrição | Rendimento | Preço | Importância |
|---|---|---|---|---|---|
| mt08eff020s | m² | Painel estrutural de partículas de madeira para uso em ambiente seco, tipo P4, segundo NP EN 312, Superpan Tech P4 TG-4 Gris I Anti-deslizante / Blanco Super "FINSA", de 2400x900 mm e 30 mm de espessura, com encaixe macho-fêmea nos quatro cantos, acabamento Gris I Anti-deslizante numa face e Blanco Super na outra face, Euroclasse D-s2, d0 de reacção ao fogo, segundo NP EN 13501-1, classe E1 em emissão de formaldeído, segundo NP EN 13986. (material) | 1.050 | 22.85 | 23.99 |
| mt07emr118lb | Ud | Parafuso de cabeça escareada, de 6 mm de diâmetro e 120 mm de comprimento, de aço com carbono, com tratamento superficial à base de resina epóxi, para classes de serviço 1, 2 e 3 segundo NP EN 1995-1-1. (material) | 9.000 | 0.58 | 5.22 |
| op00cep010 |  | Plainas. | 1.000 | 0.00 | 0.00 |
| op00cor050 |  | Cortadora manual de madeira, de disco. | 1.000 | 0.00 | 0.00 |
| mo048 | h | Oficial de 1ª montador de estruturas de madeira. (mão de obra) | 0.160 | 23.64 | 3.78 |
| mo095 | h | Ajudante de montador de estruturas de madeira. (mão de obra) | 0.160 | 23.07 | 3.69 |
| % | % | Custos directos complementares | 2 % | 36.68 | 0.73 |
|  |  | Custos directos |  |  | 37.41 |
