# Pavimento laminado

- Propriedade do ficheiro: CYPE Ingenieros S.A.
- Formato: FIEBDC-3/2016
- Programa: Gerador de preços para construção civil. CYPE Ingenieros, S.A.
- Data: 22/10/2024
- Moeda: EUR
- Custos indirectos: 3 %
- IVA: 23 %

## R Revestimentos

### RS Pavimentos

#### RSL Laminados

**RSL010** m² Pavimento laminado.
Pavimento laminado gama FINfloor Original "FINSA", de réguas de 1200x189 mm e 8 mm de espessura, Classe 33: Comercial intenso segundo NP EN 13329, resistência à abrasão AC5, Euroclasse Bfl-s1 de reacção ao fogo segundo NP EN 13501-1, formado por painel base de HDF hidrófugo, desenho de réguas com uma lamela, com face interior de papel kraft, face superior de laminado decorativo, acabamento Pino Lofoten, revestido de uma camada superficial de protecção plástica e cantos vedados com parafina anti-humidade, ensamblado sem cola, tipo 'Clic'. Todo o conjunto colocado em sistema flutuante com encaixe macho-fêmea sobre manta de espuma de polietileno reticulado, de células fechadas, para isolamento a ruído de impacto, revestido numa das suas faces com um filme de polietileno que actua como barreira de vapor FINfloor Silent Elite Underfloor, "FINSA", de 2 mm de espessura. Inclusive molduras cobre-juntas, e acessórios de montagem para o pavimento laminado.
Inclui: Colocação da base de polietileno. Colocação e recorte da primeira fiada numa esquina da divisão. Colocação e recorte das seguintes fiadas. Ensamblamento das pranchas com o sistema 'Clic'. Colocação e recorte da última fiada. Corte das peças para uniões, esquinas e cantos. Fixação das peças sobre o paramento. Ocultação da fixação colocando pasta.
Critério de medição de projecto: Superfície útil, medida segundo documentação gráfica de Projecto. Não foi incrementada a medição por perdas, uma vez que na composição se considerou 5% a mais.
Critério de medição de obra: Medir-se-á a superfície realmente executada segundo especificações de Projecto.

| Código | Un | Descrição | Rendimento | Preço | Importância |
|---|---|---|---|---|---|
| mt16pnf010a | m² | Manta de espuma de polietileno reticulado, de células fechadas, para isolamento a ruído de impacto, revestido numa das suas faces com um filme de polietileno que actua como barreira de vapor FINfloor Silent Elite Underfloor "FINSA", de 2 mm de espessura. (material) | 1.1 | 3.57 | 3.927 |
| mt16aaa030 | m | Fita autocolante para vedação de juntas. (material) | 0.44 | 0.3 | 0.132 |
| mt18lpf010ab | m² | Pavimento laminado gama FINfloor Original "FINSA", de réguas de 1200x189 mm e 8 mm de espessura, Classe 33: Comercial intenso segundo NP EN 13329, resistência à abrasão AC5, Euroclasse Bfl-s1 de reacção ao fogo segundo NP EN 13501-1, formado por painel base de HDF hidrófugo, desenho de réguas com uma lamela, com face interior de papel kraft, face superior de laminado decorativo, acabamento Pino Lofoten, revestido de uma camada superficial de protecção plástica e cantos vedados com parafina anti-humidade, com 'Clic' de instalação nos seus quatro cantos segundo EP 0 843 763 e US 6 006 486. (material) | 1.05 | 21.4 | 22.470 |
| mo028 | h | Oficial de 1ª instalador de pavimentos laminados. (mão de obra) | 0.09 | 22.68 | 2.041 |
| mo066 | h | Ajudante de instalador de pavimentos laminados. (mão de obra) | 0.07 | 22.13 | 1.549 |
| % | % | Custos directos complementares | 2 % | 30.119 | 0.602 |
|  |  | Custos directos |  |  | 30.721 |

Resíduos:
- colocação: mt16pnf010a; factor de resíduo 0.06
- colocação: mt16aaa030 Fita autocolante para vedação de juntas; factor de resíduo 0.07
- colocação: mt18lpf010ab; factor de resíduo 0.0113286

## Recursos

**mt16pnf010a** m² Manta de espuma de polietileno reticulado
Dados técnicos: Custo energético 21.511 MJ; Emissão de CO2 0.796 kg; Código LER 17 06 04; Massa do elemento 0.14 kg; Volume 0.000233 m3
Resíduos:
- embalagem: re170203 Plástico. (componente de resíduo); rendimento 0.024 kg; Código LER 17 02 03; Massa do elemento 1 kg; Volume 0.001667 m3

**mt16aaa030** m Fita autocolante para vedação de juntas
Dados técnicos: Custo energético 0.339 MJ; Emissão de CO2 0.017 kg; Código LER 17 06 04; Massa do elemento 0.0025 kg; Volume 0.000004 m3
Resíduos:
- embalagem: re170203 Plástico; rendimento 0.001 kg

**mt18lpf010ab** m² Pavimento laminado gama FINfloor Original "FINSA"
Dados técnicos: Custo energético 1090.070 MJ; Emissão de CO2 -14.714 kg; Código LER 17 02 01; Massa do elemento 8 kg; Volume 0.007273 m3
Resíduos:
- embalagem: re170203 Plástico; rendimento 0.035 kg
