# Revestimento interior de armário encastrado

- Propriedade do ficheiro: CYPE INGENIEROS, S.A.
- Formato: FIEBDC-3/2002
- Moeda: EUR
- Custos indirectos: 3.00 %
- IVA: 23.00 %

## L Vãos

### LA Armários

#### LAR Revestimentos interiores

**LAR010** m² Revestimento interior de armário encastrado.
Revestimento interior de armário encastrado, realizado com painel aglomerado de partículas, revestido em ambas as faces com papel melamínico, acabamento a escolher, gama Duo, Fimaplast STD "FINSA", de 16 mm de espessura. Colocação em obra: com cola.
Inclui: Limpeza e preparação da superfície suporte. Marcação. Corte e preparação do revestimento. Aplicação da cola. Colocação e fixação do revestimento.
Critério de medição de projecto: Superfície medida segundo documentação gráfica de Projecto.
Critério de medição de obra: Medir-se-á a superfície realmente executada segundo especificações de Projecto.

| Código | Un | Descrição | Rendimento | Preço | Importância |
|---|---|---|---|---|---|
| mt29tma140 | kg | Adesivo de borracha sintética, de aplicação em duas faces, para revestimentos decorativos de madeira. (material) | 0.100 | 4.10 | 0.41 |
| mt29tmf010e | m² | Painel aglomerado de partículas, revestido em ambas as faces com papel melamínico, acabamento a escolher, gama Duo, Fimaplast STD "FINSA", de 16 mm de espessura. (material) | 1.050 | 8.71 | 9.15 |
| op00cep010 |  | Plainas. | 1.000 | 0.00 | 0.00 |
| mo017 | h | Oficial de 1ª carpinteiro. (mão de obra) | 0.466 | 23.03 | 10.73 |
| mo058 | h | Ajudante de carpinteiro. (mão de obra) | 0.466 | 22.27 | 10.38 |
| % | % | Custos directos complementares | 2 % | 30.67 | 0.61 |
|  |  | Custos directos |  |  | 31.28 |
